# Dresden - St. Petersburger Str. 26 - 32
Angebotsaufforderung (GAEB DA XML 3.2, DA83)
Projekt: 019202
Währung: EUR
Auftraggeber: IMMEO
Erstellt mit: GXML Toolbox V3.3 R20230829, iTWO_64 V24.0.454, 18.12.2025

## 490 Brandmelder
Datum: 18.12.2025

*Hinweis: BAUVORHABEN*
BAUVORHABEN: St. Petersburger Str. 26 - 32
  01069 Dresden

GEWERK:Feuerschutz - Sicherheitstechnik
  Brandmelder

ANGABEN ZUM BAUWERK

Mehrfamilienwohnhaus mit 4 Hauseingängen und je  11 Etagen.
Die Etagenflure sind über alle Hauseingänge durchgängig.
Die Brandsbschnitte sind durch Brandschutztüren  getrennt.
Die Brandmelder befinden sich in den allgemeinen Bereichen, Technikräumen, Kellerräumen, Wohnungen.

Die Ausführung darf nur durch ein zertifiziertes Unternehmen erfolgen.

*Hinweis: Allgemeines*
Allgemeines

In der Leistungsbeschreibung bedeutet "nach besonderer Anordnung des AG", daß auch mit den Vorbereitungen zur Ausführungerst nach besonderer Anordnung des AG zu beginnen ist.

Unvorhergesehene Leistungen sind grundsätzlich dem AG schriftlich anzubieten, bevor die Leistung ausgeführt wird, auch dann, wenn der Bauleiter dies ausdrücklich anweist.

Weitergabe von Teilleistungen an Nachunternehmer sind unter Beachtung von § 4 (8) VOB/B möglich. Der AG kann sich gegen die Weitergabe an bestimmte Nachunternehmer verwahren.

Aufmaß

 Maßgebend für die Abrechnung ist das nach Fertigstellung
 aller Arbeiten gemeinsam mit Ihnen und unserer Bauleitung
 zu nehmende Aufmaß. Das Feinaufmaß für die Fenster ist vom AN  durchzuführen.

Abnahme

 Die Abnahme erfolgt schriftlich, auf unserem hierfür
 vorgesehenen Formular "Abnahmeprotokoll".
 Die Gewährleistung beginnt mit dem Tag der Abnahme, falls
 im Abnahmeprotokoll nichts anderes festgelegt wurde.

Bedingungen
 Für die Ausführung dieses Auftrages gelten unsere Ihnen
 bekannten  "Zusätzlichen Vertragsbedingungen" und
  "Besondere Vertragsbedingungen" Stand April 2016
'Grundlage bildet das Brandschutzkonzept.

Die Terminabstimmungen erfolgen über den Auftragnehmer.

Die Montage der Melder in den Mietbereichen ist durch den Mieter bestätigen zu lassen.'

*Hinweis: Allgemeine technische Vorbemerkungen*
Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: Allgemeine technische Vorschriften*
TECHNISCHE VORBEMERKUNGEN
========================================

1.  Allgemeines

1.0  Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

1.1. Für Angebot, Lieferung und Abrechnung gelten neben dem Leistungsverzeichnis und
  der VOB
  die zusätzlichen Vertragsbedingungen des AG(Z-VOB/B)
  die Bestimmungen für Brandschutztüren

  DIN 4102-5 Brandverhalten von Baustoffen und Bauteilen

  DIN-Normen, VDE-und VDI-Richtlinien
  Vorschriften der zuständigen Behörden(z.B. Bauaufsicht, Gewerbeaufsicht,
  Brandverhütung, TÜV,Berufsgenossenschaften u.a.)
  TRGS 519
  Baustellenverordnung

  Technische Regeln für die Verwendung von absturzsichernden Verglasungen (TRAV)
  ETB-Richtlinien

  Die Festlegungen des jeweiligen Werkstoffherstellers. Die Werkstoffe müssen den
  geforderten Bedingungen der Leistungsbeschreibung entsprechen.

  Bei auftretenden Widersprüchen bei o.a. Bestimmungen sind diese dem AG
  anzuzeigen. Vor Ausführungsbeginn ist eine Vereinbarung mit dem AG
  herbeizuführen.

1.2  Gemeinsame Ortsbesichtigungen finden nur in Ausnahmefällen statt. Der Bieter hat
  sich selbst an der Baustelle ausreichend zu informieren.

1. 3  Die Arbeiten werden in bewohnten Häusern ausgeführt, das bedingt einen
  entsprechend rücksichtsvollen Umgang mit den Mietern des Hauses.

1. 4  Bodenflächen und angrenzende Bauteile im Bereich der
  auszuführenden Arbeiten, sind durch Folie o. ä. zu schützen.

1. 5  Baustoffe und Bauteile dürfen nicht in den Treppenhäusern und auf Verkehrsflächen
  gelagert werden.

1.6  Der Auftragnehmer ist verpflichtet, bei Verdacht auf Schadstoffen in Bauteilen,
  insbesondere bei Abbrucharbeiten an Balkonanlagen, diese dem zuständigen
  Bauleiter vor Beginn der Arbeiten, zu melden. Vor  Weiterführung der Arbeiten ist die
  schriftliche Zustimmung vom AG einzuholen.

1.7  Der Auftragnehmer ist verpflichtet, andere Gebäude- schäden, die durch Ausführung
  seiner Leistung entstanden sind, unverzüglich dem zuständigen Bauführer  zu
  melden. Die durch Verschulden des AN entstandenen Schäden sind zu seinen
  Lasten zu beheben.

2.  In den Einheitspreisen sind enthalten:
  -------------------------------------------------

2. 1  die Schuttabfuhr einschl. Kippgebühr in allen Positionen,

2. 2  die rechtzeitige Benachrichtigung der Wohnungsinhaber über den beabsichtigten
  Arbeitsbeginn durch Treppenhausaushang

2.3  Gestellen und Vorhalten, Um-und Abbau aller erforderlichen Hilfsgerüste, Absperrungen, Warnschilder und dergleichen.

2. 4  Kosten für Wasser- und Stromentnahme.
  Sofern auftragsbedingte Anschlüsse zur Verfügung gestellt werden,
  hat der AN auf seine Kosten Zwischenzähler zu installieren und die
  Anfangs-und Endstände gemeinsam mit der Bauleitung abzulesen.
  Die gemessenen Verbräuche werden von der Schlußrechnung abgehalten.

2. 5  sämtliche Lieferungen und Leistungen, die zur sachgemäßen Herstellung der
  Arbeiten erforderlich sind, jedoch im Leistungsverzeichnis nicht besonders erwähnt
  sind, wie z. B. Fahrt- und Transportkosten, Standgebühren, Kosten für die
  Benutzung von Straßen und Gehwegen oder anderen Flächen als
  Baustellengelände und dergleichen.

2. 6  das tägliche Säubern der Arbeitsstelle und Abfahren des gesamten anfallenden
  Bauschuttes bei Arbeitsschluß, Bauschutt darf grundsätzlich nicht im Gebäude
  gelagert werden. Schutt, der andere Handwerker behindert, wird von der Bauleitung
  auf Kosten des Verursachers von Dritten beseitigt.

2. 7  nach Beendigung der Arbeiten sind alle Flächen, evtl. nach den Anweisungen des
  Tiefbauamtes, in den ursprünglichen Zustand  - einschl. der Plattierung - zu
  bringen.

2.8  die Kosten für Aufenthalts- und Lagerräume, falls diese nicht vom Auftraggeber
  gestellt werden.
2.9  Zur Absicherung eventueller Ansprüche von dritter Seite sind anfänglich
  vorhandene Mängel ( Gebäudeschäden, Gehwege, öffentl./privat u.ä.)
  vom AN zu dokumentieren unf fotografieren. Sofern auf Grund fehlender,
  mangelhafter Dokumentation anfänglich vorhandene Mängel nicht nachgewiesen werden können, sind diese Schäden zu Lasten des AN zu beseitigen.
  Die  Dokumentation und Fotos sind dem AN kostenlos zu hinterlassen.

 2.10  Absichern der Baustelle während des Abbruchs gegen Staubbelästigung
  Verschmutzung der Nachbargebäude bzw. gegenüberliegenden Gebäude) und
  gegen herabfallende Bauteile durch Gerüste, Abplanungen und ähnliches. Für
  durch nicht  ausreichendes Absichern entstandene Folgeschäden ist der
  Auftragnehmer allein haftbar und er hat umgehend für eine Beseitigung dieser
  Schäden  zu sorgen

2.11  Der Auftragnehmer  muß für selbstverschuldete Schäden eine angemessene
  Betriebshaftpflichtversicherung für Personen- und/oder Sachschäden oder
  daraus resultierende Vermögensschäden abgeschlossen haben. Der Auftraggeber
  behält sich vor, eine Bestätigung der Versicherungsgesellschaft vorlegen zu
  lassen.
 2.12  das Schützen der Gehwege und angrenzender Gebäude.

### Bereich 01 Brandmelder

#### Abschnitt 01.01 Brandmeldezentrale Haus 28

**01.01.0010 Optisch/Thermischer Melder Fusion PL 3300**
Optisch/Thermischer Melder Fusion PL 3300
OTi
nur liefern
Menge: 307,000 Stck

**01.01.0020 Meldersockel Loop 3000 weiß**
Meldersockel Loop 3000 weiß
nur liefern
Menge: 307,000 Stck

**01.01.0030 Stundenlohnleistung Technikerstunde**
Stundenlohnleistung Technikerstunde
für folgende Tätigkeiten:

- Demontage der alten Melder
- Demontage der alten Sockel
- Montage der neuen Sockel
- Anschluss der neuen Sockel
- Funktionstest

Die Ausführung der Leistungen erfolgt auf Nachweis.
Menge: 300,000 Std

#### Abschnitt 01.02 Brandmeldezentrale Haus 30

**01.02.0010 Optisch/Thermischer Melder Fusion PL 3300**
Optisch/Thermischer Melder Fusion PL 3300
OTi
nur liefern
Menge: 238,000 Stck

**01.02.0020 Meldersockel Loop 3000 weiß**
Meldersockel Loop 3000 weiß
nur liefern
Menge: 238,000 Stck

**01.02.0030 Stundenlohnleistung Technikerstunde**
Stundenlohnleistung Technikerstunde
für folgende Tätigkeiten:

- Demontage der alten Melder
- Demontage der alten Sockel
- Montage der neuen Sockel
- Anschluss der neuen Sockel
- Funktionstest

Die Ausführung der Leistungen erfolgt auf Nachweis.
Menge: 200,000 Std

#### Abschnitt 01.03 Brandmeldezentrale Haus 32

**01.03.0010 Optisch/Thermischer Melder Fusion PL 3300**
Optisch/Thermischer Melder Fusion PL 3300
OTi
nur liefern
Menge: 204,000 Stck

**01.03.0020 Meldersockel Loop 3000 weiß**
Meldersockel Loop 3000 weiß
nur liefern
Menge: 204,000 Stck

**01.03.0030 Stundenlohnleistung Technikerstunde**
Stundenlohnleistung Technikerstunde
für folgende Tätigkeiten:

- Demontage der alten Melder
- Demontage der alten Sockel
- Montage der neuen Sockel
- Anschluss der neuen Sockel
- Funktionstest

Die Ausführung der Leistungen erfolgt auf Nachweis.
Menge: 180,000 Std

#### Abschnitt 01.04 Brandmeldezentrale Haus 26

**01.04.0010 Optisch/Thermischer Melder Fusion PL 3300**
Optisch/Thermischer Melder Fusion PL 3300
OTi
nur liefern
Menge: 201,000 Stck

**01.04.0020 Meldersockel Loop 3000 weiß**
Meldersockel Loop 3000 weiß
nur liefern
Menge: 201,000 Stck

**01.04.0030 Stundenlohnleistung Technikerstunde**
Stundenlohnleistung Technikerstunde
für folgende Tätigkeiten:

- Demontage der alten Melder
- Demontage der alten Sockel
- Montage der neuen Sockel
- Anschluss der neuen Sockel
- Funktionstest

Die Ausführung der Leistungen erfolgt auf Nachweis.
Menge: 180,000 Std
